# Caja fuerte para empotrar

- Propiedad del archivo: CYPE INGENIEROS, S.A.
- Formato: FIEBDC-3/2002
- Divisa: EUR
- Costes indirectos: 3.00 %
- IVA: 21.00 %

## S Señalización y equipamiento

### SS Seguridad

#### SSC Cajas fuertes

**SSC010** Ud Caja fuerte para empotrar, cerradura con llave de gorjas, dimensiones exteriores 352x180x262 mm, dimensiones interiores 328x112x238 mm, espesor de la puerta 6 mm, espesor de las paredes 1,5 mm, 2618 "BTV", colocada en paramento.
Suministro y colocación en paramento de caja fuerte para empotrar, cerradura con llave de gorjas, dimensiones exteriores 352x180x262 mm, dimensiones interiores 328x112x238 mm, espesor de la puerta 6 mm, espesor de las paredes 1,5 mm, 2618 "BTV", color gris oscuro, bulones de 20 mm de diámetro.
Incluye: Replanteo. Perforación de la pared para realizar el hueco. Colocación y fijación de ladrillos para conformar el hueco. Colocación de plástico en el interior del hueco para protección de la caja. Nivelación de la caja. Perforación de los ladrillos y colocación de varillas de acero. Relleno con mortero alrededor de la caja. Sellado de juntas.
Criterio de medición de proyecto: Número de unidades previstas, según documentación gráfica de Proyecto.
Criterio de medición de obra: Se medirá el número de unidades realmente colocadas según especificaciones de Proyecto.

| Código | Ud | Descripción | Rendimiento | Precio | Importe |
|---|---|---|---|---|---|
| mt45btv600ga | Ud | Caja fuerte para empotrar, cerradura con llave de gorjas, dimensiones exteriores 352x180x262 mm, dimensiones interiores 328x112x238 mm, espesor de la puerta 6 mm, espesor de las paredes 1,5 mm, 2618 "BTV", color gris oscuro, bulones de 20 mm de diámetro. (material) | 1.000 | 75.85 | 75.85 |
| mt45www010 | Ud | Material auxiliar para instalación de caja fuerte. (material) | 1.000 | 30.00 | 30.00 |
| mo011 | h | Oficial 1ª montador. (mano de obra) | 2.010 | 18.13 | 36.44 |
| mo080 | h | Ayudante montador. (mano de obra) | 2.010 | 16.43 | 33.02 |
| mo020 | h | Oficial 1ª construcción. (mano de obra) | 1.005 | 17.54 | 17.63 |
| mo077 | h | Ayudante construcción. (mano de obra) | 1.005 | 16.43 | 16.51 |
| % | % | Costes directos complementarios | 2 % | 209.45 | 4.19 |
|  |  | Costes directos |  |  | 213.64 |
