# Agrupación de buzones dispuestos en el interior

- Propiedad del archivo: CYPE INGENIEROS, S.A.
- Formato: FIEBDC-3/2002
- Divisa: EUR
- Costes indirectos: 3.00 %
- IVA: 21.00 %

## S Señalización y equipamiento

### SZ Zonas comunes

#### SZB Zaguanes

**SZB010** Ud Agrupación de buzones dispuestos en el interior, encastrados en paramento vertical con tapajuntas perimetral, formada por 4 buzones en total, siendo cada uno de ellos un buzón interior metálico, tipo horizontal con apertura lateral, de 245x250x124 mm, cuerpo de chapa de acero color negro y puerta de chapa de acero acabado imitación madera, Mercurio 3 "BTV", agrupados en 2 filas y 2 columnas.
Suministro e instalación de agrupación de buzones dispuestos en el interior, encastrados en paramento vertical con tapajuntas perimetral, formada por 4 buzones en total, siendo cada uno de ellos un buzón interior metálico, tipo horizontal con apertura lateral, de 245x250x124 mm, cuerpo de chapa de acero color negro y puerta de chapa de acero acabado imitación madera, Mercurio 3 "BTV", incluso tornillería de fijación y de unión, tarjetero, cerradura y llaves, agrupados en 2 filas y 2 columnas.
Incluye: Replanteo mediante plantilla. Fijación en paramento mediante elementos de anclaje. Colocación de buzones y complementos. Sellado de juntas.
Criterio de medición de proyecto: Número de unidades previstas, según documentación gráfica de Proyecto.
Criterio de medición de obra: Se medirá el número de unidades realmente colocadas según especificaciones de Proyecto.

| Código | Ud | Descripción | Rendimiento | Precio | Importe |
|---|---|---|---|---|---|
| mt45btv080aa | Ud | Buzón interior metálico, tipo horizontal con apertura lateral, de 245x250x124 mm, cuerpo de chapa de acero color negro y puerta de chapa de acero acabado imitación madera, Mercurio 3 "BTV", incluso tornillería de fijación y de unión, tarjetero, cerradura y llaves. (material) | 4.000 | 18.00 | 72.00 |
| mt45btv006a | m | Tapajuntas de aluminio Básico, color bronce, para agrupación de buzones metálicos, "BTV". (material) | 1.476 | 14.85 | 21.92 |
| op00ato010 |  | Atornillador. | 1.000 | 0.00 | 0.00 |
| mo011 | h | Oficial 1ª montador. (mano de obra) | 0.402 | 18.13 | 7.29 |
| mo080 | h | Ayudante montador. (mano de obra) | 0.402 | 16.43 | 6.60 |
| % | % | Costes directos complementarios | 2 % | 107.81 | 2.16 |
|  |  | Costes directos |  |  | 109.97 |
