# Cesta de publicidad, de chapa de acero color blanco, de 480x100x320 mm, Portal 1 "BTV"

- Propiedad del archivo: CYPE INGENIEROS, S.A.
- Formato: FIEBDC-3/2002
- Divisa: EUR
- Costes indirectos: 3.00 %
- IVA: 21.00 %

## S Señalización y equipamiento

### SZ Zonas comunes

#### SZB Zaguanes

**SZB017** Ud Cesta de publicidad, de chapa de acero color blanco, de 480x100x320 mm, Portal 1 "BTV".
Suministro y colocación de cesta de publicidad, de chapa de acero color blanco, de 480x100x320 mm, Portal 1 "BTV", incluso tornillería de fijación y rótulo adhesivo de publicidad.
Incluye: Replanteo. Fijación en paramento mediante elementos de anclaje.
Criterio de medición de proyecto: Número de unidades previstas, según documentación gráfica de Proyecto.
Criterio de medición de obra: Se medirá el número de unidades realmente colocadas según especificaciones de Proyecto.

| Código | Ud | Descripción | Rendimiento | Precio | Importe |
|---|---|---|---|---|---|
| mt45btv550ma | Ud | Cesta de publicidad, de chapa de acero color blanco, de 480x100x320 mm, Portal 1 "BTV", incluso tornillería de fijación y rótulo adhesivo de publicidad. (material) | 1.000 | 29.50 | 29.50 |
| op00ato010 |  | Atornillador. | 1.000 | 0.00 | 0.00 |
| mo080 | h | Ayudante montador. (mano de obra) | 0.100 | 16.43 | 1.64 |
| % | % | Costes directos complementarios | 2 % | 31.14 | 0.62 |
|  |  | Costes directos |  |  | 31.76 |
