# Bocacartas de aluminio anodizado acabado natural, de 282x58 mm de dimensiones exteriores y 250x27 mm para la entrada de cartas, 1 "BTV"

- Propiedad del archivo: CYPE INGENIEROS, S.A.
- Formato: FIEBDC-3/2002
- Divisa: EUR
- Costes indirectos: 3.00 %
- IVA: 21.00 %

## S Señalización y equipamiento

### SZ Zonas comunes

#### SZB Zaguanes

**SZB016** Ud Bocacartas de aluminio anodizado acabado natural, de 282x58 mm de dimensiones exteriores y 250x27 mm para la entrada de cartas, 1 "BTV".
Suministro y colocación de bocacartas de aluminio anodizado acabado natural, de 282x58 mm de dimensiones exteriores y 250x27 mm para la entrada de cartas, 1 "BTV", incluso elementos de fijación.
Incluye: Replanteo. Fijación en paramento mediante elementos de anclaje.
Criterio de medición de proyecto: Número de unidades previstas, según documentación gráfica de Proyecto.
Criterio de medición de obra: Se medirá el número de unidades realmente colocadas según especificaciones de Proyecto.

| Código | Ud | Descripción | Rendimiento | Precio | Importe |
|---|---|---|---|---|---|
| mt45btv500aa | Ud | Bocacartas de aluminio anodizado acabado natural, de 282x58 mm de dimensiones exteriores y 250x27 mm para la entrada de cartas, 1 "BTV", incluso elementos de fijación. (material) | 1.000 | 14.65 | 14.65 |
| op00ato010 |  | Atornillador. | 1.000 | 0.00 | 0.00 |
| mo080 | h | Ayudante montador. (mano de obra) | 0.107 | 16.43 | 1.76 |
| % | % | Costes directos complementarios | 2 % | 16.41 | 0.33 |
|  |  | Costes directos |  |  | 16.74 |
