# Caja fuerte para empotrar

- Propiedad del archivo: CYPE INGENIEROS, S.A.
- Formato: FIEBDC-3/2002
- Divisa: EUR
- Costes indirectos: 3.00 %
- IVA: 21.00 %

**SSC010** Ud Caja fuerte para empotrar, cerradura con mecanismo de 4 discos y cerradura de emergencia de seguridad con llave de gorjas, dimensiones exteriores 352x250x262 mm, dimensiones interiores 328x212x238 mm, espesor de la puerta 6 mm, espesor de las paredes 1,5 mm, S-2625 "BTV", colocada en paramento.
Suministro y colocación en paramento de caja fuerte para empotrar, cerradura con mecanismo de 4 discos y cerradura de emergencia de seguridad con llave de gorjas, dimensiones exteriores 352x250x262 mm, dimensiones interiores 328x212x238 mm, espesor de la puerta 6 mm, espesor de las paredes 1,5 mm, S-2625 "BTV", color gris oscuro, bulones de 20 mm de diámetro.
Incluye: Replanteo. Perforación de la pared para realizar el hueco. Colocación y fijación de ladrillos para conformar el hueco. Colocación de plástico en el interior del hueco para protección de la caja. Nivelación de la caja. Perforación de los ladrillos y colocación de varillas de acero. Relleno con mortero alrededor de la caja. Sellado de juntas.
Criterio de medición de proyecto: Número de unidades previstas, según documentación gráfica de Proyecto.
Criterio de medición de obra: Se medirá el número de unidades realmente colocadas según especificaciones de Proyecto.

| Código | Ud | Descripción | Rendimiento | Precio | Importe |
|---|---|---|---|---|---|
| mt45btv600jd | Ud | Caja fuerte para empotrar, cerradura con mecanismo de 4 discos y cerradura de emergencia de seguridad con llave de gorjas, dimensiones exteriores 352x250x262 mm, dimensiones interiores 328x212x238 mm, espesor de la puerta 6 mm, espesor de las paredes 1,5 mm, S-2625 "BTV", color gris oscuro, bulones de 20 mm de diámetro. (material) | 1.000 | 104.50 | 104.50 |
| mt45www010 | Ud | Material auxiliar para instalación de caja fuerte. (material) | 1.000 | 30.00 | 30.00 |
| mo011 | h | Oficial 1ª montador. (mano de obra) | 2.086 | 18.13 | 37.82 |
| mo080 | h | Ayudante montador. (mano de obra) | 2.086 | 16.43 | 34.27 |
| mo020 | h | Oficial 1ª construcción. (mano de obra) | 1.043 | 17.54 | 18.29 |
| mo077 | h | Ayudante construcción. (mano de obra) | 1.043 | 16.43 | 17.14 |
| % | % | Costes directos complementarios | 2 % | 242.02 | 4.84 |
|  |  | Costes directos |  |  | 246.86 |
