# Buzón exterior, cuerpo y puerta de chapa de acero color verde, con apertura hacia abajo, de 360x100x275 mm, Berlín 1 "BTV"

- Propiedad del archivo: CYPE INGENIEROS, S.A.
- Formato: FIEBDC-3/2002
- Divisa: EUR
- Costes indirectos: 3.00 %
- IVA: 21.00 %

**SZB015** Ud Buzón exterior, cuerpo y puerta de chapa de acero color verde, con apertura hacia abajo, de 360x100x275 mm, Berlín 1 "BTV".
Suministro y colocación de buzón exterior, cuerpo y puerta de chapa de acero color verde, con apertura hacia abajo, de 360x100x275 mm, Berlín 1 "BTV", incluso tornillería de fijación, tarjetero, cerradura y llaves, fijado a paramento.
Incluye: Replanteo. Fijación en paramento mediante elementos de anclaje.
Criterio de medición de proyecto: Número de unidades previstas, según documentación gráfica de Proyecto.
Criterio de medición de obra: Se medirá el número de unidades realmente colocadas según especificaciones de Proyecto.

| Código | Ud | Descripción | Rendimiento | Precio | Importe |
|---|---|---|---|---|---|
| mt45btv315a | Ud | Buzón exterior, cuerpo y puerta de chapa de acero color verde, con apertura hacia abajo, de 360x100x275 mm, Berlín 1 "BTV", incluso tornillería de fijación, tarjetero, cerradura y llaves. (material) | 1.000 | 19.30 | 19.30 |
| mo080 | h | Ayudante montador. (mano de obra) | 0.107 | 16.43 | 1.76 |
| % | % | Costes directos complementarios | 2 % | 21.06 | 0.42 |
|  |  | Costes directos |  |  | 21.48 |
